# HfK Abenteuerland Markt Indersdorf
Angebotsaufforderung (GAEB 90, DA83)
Eröffnung: 17.04.26 14:00
Ende der Zuschlagsfrist: 17.05.26
Währung: EUR

## Zusätzlicher Text
Projektvortexte
1. Maßnahmenübersicht

Um den steigenden Bedarf an Ganztagesbetreuungsplätzen in der Gemeinde
Markt Indersdorf zu decken, wird ein Neubau für das bestehende Haus für
Kinder Abenteuerland mit Hort und Kindergarten geplant. Am Ortsrand und
eingebettet ins tertiäre Hügelland nördlich von Dachau entsteht in
unmittelbarer Nachbarschaft zur Grund- & Mittelschule ein großer
gemeinsamer Neubau für insgesamt 252 Kinder in fünfzehn Gruppen.

Baugrundstück:
Flurstück 295 Gemarkung Markt Indersdorf
Wittelsbacherring 13, 85229 Markt Indersdorf

Auf dem Grundstück befindet sich derzeit das Haus für Kinder
Abenteuerland, bestehend aus drei Gebäudeteilen unterschiedlichen
Baujahrs. Der Neubau erfolgt im laufenden Betrieb der bestehenden
Einrichtung und ersetzt nach Inbetriebnahme den bestehenden Kindergarten
im direkt angrenzenden historischen Gebäude einer ehemaligen
Obstlagerstätte, das anschließend abgebrochen wird, sowie den Hort, in
dessen Räumen künftig die Mittagsbetreuung der Grundschule Platz finden
wird.

Als Bauplatz steht auf dem Grundstück eine Parkplatzfläche zur
Verfügung, welche an den Spielplatz der Bestandseinrichtung sowie einen
Schulbus-Bahnhof angrenzt. Prägend für den Entwurf ist die stark
abfallende Topografie, welche zwischen der Grenze zum Schulhof und der
süd-östlich anschließenden Kellerstraße bis zu 7 m Höhenunterschied
aufweist.

<Grafik>

2. Projektbeschreibung

Baumassen und Nutzungsverteilung

Die allgemeine Zuwegung zum Haus für Kinder erfolgt an der westlichen
Seite über einen neu geschaffenen Vorplatz mit direkter Anbindung zum
nochmals etwa vier Meter höher liegenden Pausenhof der benachbarten
Schule. Der Baukörper bildet im Grundriss einen Versatz aus, durch den
die beiden Nutzungsbereiche Hort & Kindergarten ablesbar sind.

Die unterste Ebene wird teilweise in den Hang eingeschoben.  Auf diesem
Geschoss werden zwei Kindergartengruppen untergebracht,
Hausaufgabenräume für den Hort sowie diverse Sanitär- und
Hauswirtschaftsflächen, ein Lager und ein Technikraum. Über ein
Stahlbetonvordach ans Gebäude angebunden wird auf der Ebene 1 ein
Nebengebäude als Außenlager.

Der Haupteingang der Einrichtung ist in der darüber liegenden Ebene im
Gebäudeversatz positioniert. In diesem Geschoss liegen die allgemeinen
Nutzungen mit Küche, Leitungs- und Personalräumen sowie dem zentralen
Mensa- sowie Bewegungsraum für die Hortkinder, der für Veranstaltungen
zusammengeschaltet werden kann. Die vertikale Erschließung erfolgt über
zwei Treppenhäuser sowie einen barrierefreien Aufzug. Die Hauptnutzräume
des Kindergartens und Horts sind jeweils beidseitig in
Ost-West-Ausrichtung an einen zentralen Flur angeordnet.

Die Bruttogrundfläche (BGF R) des Hauptgebäudes beträgt 2.652 qm, hinzu
kommen zwei Nebengebäude mit insg. 104 qm.

Konstruktion & Gebäudehülle

Das Gebäude ist als dreigeschossiger Holz-Beton-Hybridbau in streng
strukturierter Holzskelett-Bauweise auf einem Stahlbeton-Sockelgeschoss
konzipiert. Der Funktions- und Erschließungskern wird in Stahlbeton
ausgeführt.

Die innere Tragstruktur des Holzbaus wird als
Stützen-Unterzug-Konstruktion ausgebildet. In den äußeren Gebäudeachsen
kommen Massivholzstützen und Stahlbetonüberzüge innerhalb der
Aufbetonschicht der Holz-Beton-Verbunddecken zum Einsatz. An den
Stirnseiten sind tragende und aussteifende Holzrahmenbau-Wände
vorgesehen, ausgeführt gemäß Muster-Holzbaurichtlinie mit nicht
brennbarer Mineralwolle-Dämmung und Brandschutzbeplankung.

Die Decken werden größtenteils als Dübelholzelemente und im
Holz-Beton-Verbund ausgeführt. Durch integrierte Fräsungen mit
eingelegten Holzfaserdämmstreifen kann in den Hauptnutzungen fast
vollständig auf akustisch wirksame Abhangdecken verzichtet werden.
Decken im Erschließungs- und Sanitärkern sowie über dem Sockelgeschoss
werden in Stahlbeton ausgeführt und erhalten Unterdecken aus
Holzlamellen bzw. Holzwolleplatten.

Das Dach ist als flach geneigtes, extensiv begrüntes Umkehrdach mit
Photovoltaikanlage geplant. Im Bereich der Kernzone wird es als
Stahlbetondecke, in den übrigen Bereichen als Dübelholzdecke ausgeführt.
Die EPDM-Dachabdichtung erfolgt auf der PUR-Dämmung. Eine
auflastgehaltene Seilsicherung dient der Absturzsicherung.

Sichtbare Stahlbetonwände werden hydrophobiert. Tragende Holzbauteile
wie Decken, Stützen und Unterzüge werden in Sichtqualität ausgeführt.

Nichttragende Innenwände werden in Trockenbauweise erstellt.

Die geschlossenen Fassadenflächen erhalten eine offene Holzschalung,
ergänzt durch Aluminiumblech-Verkleidungen im Fensterbereich. Fenster
und Außentüren werden als Holz-Alu-Konstruktionen ausgeführt, teilweise
mit außenliegender Absturzsicherung aus Edelstahlnetzen in Stahlrahmen.

Zur Gewährleistung des sommerlichen Wärmeschutzes werden fest montierte
Sonnenschutzvordächer an den Ost- & Westfassaden ausgeführt. Diese sind
als Aluminium-Sonnenschutz-Lamellen in Flachstahl-Rahmen vorgesehen. Auf
der Ebene 1 wird das Vordach in Stahlbeton ausgeführt. An der südlichen
Stirnfassade ergänzen Senkrechtmarkisen den Sonnenschutz.

Verbau / Gründung

Grundlage der Planung ist ein geotechnisches Gutachten mit
Gründungsempfehlung. Bis in Tiefen von ca. 2,8 m bzw. 4,5 m unter
Geländeoberkante stehen Decklehmböden sowie Bodenauffüllungen über
tragfähigen tertiären Sanden an. Zur Herstellung der Gründung wird der
Baugrund bis zur tragfähigen Schicht ausgehoben und durch geeignetes
Material ersetzt. Leitungsverzüge erfolgen unterhalb der Dämmebene.
Die Gründung des Neubaus erfolgt als Flachgründung mit
Stahlbetonbodenplatte (30 40 cm), ergänzt durch Streifenfundamente in
Teilbereichen. Erdberührende Stahlbeton-Bauteile werden  bis auf einen
Teilbereich auf der Ebene 2  in WU-Bauweise mit zusätzlicher FBV-Folie
ausgeführt. Das Nebengebäude erhält eine Brunnenringgründung unter der
Bodenplatte.

Gebäudetechnik

Für das Gebäude wurde ein Low-Tech-Haustechnikkonzept entwickelt. Mit
einer mechanischen Lüftungsanlage werden lediglich die Sanitärräume
ausgestattet; die Küche erhält eine dezentrale Lüftung mit Feuchte- und
CO -Sensor sowie Wärmerückgewinnung. Alle weiteren Aufenthaltsräume
verfügen über ausreichend öffenbare Fenster zur natürlichen Lüftung.

Die Temperierung erfolgt über eine Fußbodenheizung, die im Sommer auch
zur Kühlung genutzt wird. Die Versorgung erfolgt über zwei
Luft-/Wasser-Wärmepumpen. Die Beleuchtung wird vollständig in
LED-Technik ausgeführt. Auf den Dachflächen ist eine Photovoltaikanlage
zur Eigenstromnutzung und Einspeisung vorgesehen.

Die Hauptversorgungstrassen verlaufen in den Abhangdecken der untersten
Ebene und werden von dort vertikal über alle Ebenen verteilt. In der
Kernzone befindet sich ein barrierefreier Aufzug, der alle Geschosse
bedient.

3. Zufahrt / Baustelleneinrichtung

Die Zufahrt zur Baustelle erfolgt über die Kellerstraße. Im direkt
angrenzenden Wittelsbacherring befindet sich der Hauptzugang zum
angrenzenden Schulgelände, auf dem Baugrundstück wird ein Busbahnhof
betrieben. In der Umgebung ist mit erhöhtem Aufkommen von
Fußgänger-Verkehr zu rechnen, bei allen Zu- und Abfahrten ist besondere
Rücksicht auf Kinder und Jugendliche geboten.

Sperrzeiten: Werktags von 7:30 - 8:00 keine Zu- und Abfahrt mit
Fahrzeugen über 7,5 Tonnen möglich.

Die ehemalige Parkplatzfläche dient als Baustelleneinrichtungsfläche mit
Lagerflächen und Flächen für die Aufstellung eines Krans. Fahrzeuge
dürfen nur in den ausgewiesenen Bereichen innerhalb der BE-Fläche
abgestellt werden.

Unterkünfte wie Schlafräume und Aufenthaltsräume für die Freizeit dürfen
in der Liegenschaft, in der sich die Baustelle befindet, nicht
eingerichtet werden. Aufenthalts- und Lagerräume können vom AG nicht zur
Verfügung gestellt werden. Die Kosten hierfür sind in die Einheitspreise
des Angebots einzurechnen. Lagerflächen und Container dürfen nur gemäß
dem Baustelleneinrichtungsplan und nach Freigabe Bauleitung eingerichtet
werden.

Eine Besichtigung der Örtlichkeiten wird empfohlen.

4. Bauzeit / Bauabwicklung

Bauzeit

Die Vorabmaßnahmen zur Erstellung von Stellplätzen erfolgen ab
01.05.2026.
Der Baustellenbeginn erfolgt im Juni 2026. Fertigstellung und
Inbetriebnahme des Neubaus Haus für Kinder ist für Februar 2028 geplant.
Anschließend erfolgt der Abbruch eines Bestandsgebäudes und die
Wiederherstellung der Freiflächen inkl. Erstellung von Nebengebäuden und
Ertüchtigung Bestandsgebäude bis Juni 2028.

Die Zwischentermine sind dem beiliegenden Ausführungsterminplan zu
entnehmen.

Bauabwicklung

Der Baustromanschluss wird durch den Auftragnehmer der
Baustromversorgung erstellt. Die Baustellenbeleuchtung der Flure wird
vom Auftragnehmer der Elektroinstallation nach Aufstellen des Holzbaus
gestellt. Die Kosten für Baustrom und Bauwasser für alle Gewerke trägt
der Auftraggeber. Der AG behält sich vor die Nutzung von besonders
Stromintensiven Geräten zu untersagen bzw. ggf. einen Zwischenzähler auf
Kosten des Nutzers zu installieren. Ausgenommen hiervon sind alle
Baumaschinen und für den Bau notwendigen Geräte.

Die erforderlichen Toilettenanlagen sowie der Bauwasseranschluss sind
für den gesamten Bauzeitraum durch den AN Baumeisterarbeiten zu stellen
und zu unterhalten.

Für die Gewerke der Vorabmaßnahmen und Erdarbeiten steht kein
Bauwasseranschluss zur Verfügung, entsprechend sind vom AN eigene
WC-Anlagen einzurichten, die zum Ende der jew. Bauausführungen abzubauen
sind. Die Aufstellung ist mit der Bauleitung vorab abzustimmen.

Die Stellung der Fassadengerüste erfolgt durch den Auftragnehmer
Zimmererarbeiten und steht den Folgewerken zur Verfügung.
Arbeitsgerüste für Ausbaugewerke sind von den jeweiligen AN zu stellen.

Für den Schutz gegen Baulärm gelten außer den Anforderungen des BIMSCHG,
der Allgemeinen Verwaltungsvorschrift gegen Baulärm - Geräuschimmission
- und der zusätzlichen landesrechtlichen Vorschriften folgende
Festlegungen:
Im Einwirkungsbereich der Baustelle befindet sich ein Nutzungsgebiet mit
Wohnhäusern und Schule, auf dem Baugrundstück befindet sich ein
Kindergarten und Hort.
Immissionsrichtwert von 7.00 bis 20.00 Uhr: 55 dB(A)
Immissionsrichtwert von 20.00 bis 7.00 Uhr: 40 dB(A)
Besonders Lärmintensive und Erschütterungsintensive Arbeiten sind vorab
bei der Bauleitung anzumelden und mit der benachbarten Schule
abzustimmen.

Werbeanlagen und Firmenschilder:
Es dürfen keine Firmenschilder und Werbeanlagen aufgestellt werden.

Arbeitssicherheit
Für das Bauvorhaben ist gemäß Baustellenverordnung vom 10.6.1998 ein
Sicherheits- und Gesundheitsschutzkoordinator bestellt. Jeder AN hat dem
SiGeKo bei Bedarf Einblick in erforderliche Unterlangen zu gewähren,
Auskünfte zu erteilen, sowie Besichtigungen und Baustellenbegehungen
jederzeit zu gestatten.
Das Vorhandensein des Sicherheitskoordinators befreit die Auftragnehmer
nicht von ihrer Abstimmungspflicht mit den anderen Unternehmen
entsprechend § 8 Arbeitsschutzgesetz. Sie sind dadurch auch nicht von
ihrer betrieblichen Verantwortung für ihr Baustellenpersonal und dem
Baustellenbetrieb gem. BaustellenV befreit.
Für Arbeiten, bei denen zur Vermeidung einer möglichen, gegenseitigen
Gefährdung mehrerer Firmen eine Abstimmung nach § 8 ArbSchG bzw. 6 VGB 1
erforderlich ist, hat sich der AN rechtzeitig vor Aufnahme der Arbeiten,
mit der Bauleitung und dem Sicherheitskoordinator in Verbindung zu
setzen.
Dies gilt auch für Arbeiten bei denen mit sonstigen, besonderen Gefahren
zu rechnen ist. Stellt ein Auftragnehmer Sicherheitsmängel auf der
Baustelle fest, so hat er unverzüglich die Bauleitung und den
Sicherheitskoordinator zu informieren.
Der AN hat, auch wenn dies in der Leistungsbeschreibung nicht
ausdrücklich aufgeführt ist, alle für seine Arbeiten erforderlichen
Sicherungs- bzw. Schutzmassnahmen in seine Angebotspreise mit
einzukalkulieren und diese auf der Baustelle seinen Mitarbeiten und ggf.
auch Subunternehmern zur Verfügung zu stellen.

Der Sicherheits- und Gesundheitsschutzplan und die Baustellenordnung
sind für alle am Bau beteiligten Firmen und Personen verbindlich.

Das Formblatt für Arbeitsschutz wird dem AN spät. mit dem Leistungsabruf
zur Verfügung gestellt und ist von AN ausgefüllt an den Sicherheits- &
Gesundheits-Koordinator zuzustellen.

Baustellenordnung

Der AN verpflichtet sich mit Annahme des Auftrages die nachstehende
Baustellenordnung einzuhalten.
Dabei gilt:
1. Das Baustellengelände darf von Unbefugten nicht betreten werden.
2. Die auf der Baustelle beschäftigten Personen sowie Inhaber,
Verwaltungs- und Aufsichtspersonal, Vertreter von Behörden und Presse
haben sich auf Verlangen auszuweisen.
3. Alle zu obigem Personenkreis zählenden Handwerker und Besucher haben,
sobald sie die Baustelle betreten, die Bestimmungen der
Bau-Berufsgenossenschaft, die Baustellenordnung und die Anweisungen der
Oberbauleitung bzw. deren Vertretung zu beachten.
4. Alle Personen dürfen das Baugelände nur mit Schutzhelm und
Sicherheitsschuhen betreten. Die Firmen haben die Schutzhelme und
Sicherheitsschuhe ihren Mitarbeitern zur Verfügung zu stellen.
5. Das Befahren der Baustelle ist nur für Lieferfahrzeuge gestattet, die
das Baugrundstück sofort nach dem Be- bzw. Entladen wieder zu verlassen
haben.
6. Im Neubau ist ein Verzehrverbot einzuhalten, bei Bedarf sind durch
die ausführenden Firmen in Abstimmung mit der Bauleitung Pausenräume
außerhalb des Neubaus vorzusehen.
7. Das Baustellengelände darf nur während der Arbeitszeit betreten
werden Aufstellen von Wohnwagen oder Schlafbaracken ist nicht gestattet.
8. Das Parken von KFZ innerhalb des Baugeländes und der
Baustelleneinfahrt ist nicht gestattet. Hiervon ausgenommen sind die im
Baustelleneinrichtungsplan explizit ausgewiesenen Stellplätze. Im
Interesse eines reibungslosen Baustellenverkehrs kann die Oberbauleitung
oder deren Vertretung die Baustelleneinfahrt auf Kosten des
Zuwiderhandelnden ohne besondere Benachrichtigung räumen lassen.
9. Die Oberbauleitung des bauleitenden Architekten hat das Hausrecht für
die gesamte Baustelle.
10. Auf dem Gelände der Baustelle besteht Alkohol- und Rauchverbot. Der
Auftragnehmer und seine Vertreter haben Personen, bei denen der
begründete Verdacht auf Alkoholeinfluss besteht, unverzüglich von der
Baustelle zu verweisen. Ebenso sind Personen, welche das Rauchverbot
missachten von der Baustelle zu verweisen.
11. Mit dem Betreten des Baustellengeländes erkennt jeder die
Baustellenordnung in vollem Umfang an und verpflichtet sich zur
Einhaltung der Unfallverhütungsvorschriften der Bauberufsgenossenschaft.

5. Ausführung

Die ausgeschriebenen Arbeiten sind grundsätzlich nach den gültigen DIN
Normen sowie den dort aufgeführten Normen, gesetzlichen Vorschriften,
Verarbeitungsrichtlinien des jew. Hersteller bzw. den anerkannten Regeln
der Technik auszuführen.

Alle angrenzenden öffentlichen Verkehrs- & Freiflächen sind vor
Verunreinigungen und Beschädigungen ebenso wie die benachbarten
Wohngebäude bzw. deren Gärten zu schützen.

Mögliche Bedenken gegen die vorgesehene Art der Ausführung sind dem
Auftraggeber/der Bauleitung unverzüglich schriftlich mitzuteilen.
Vor dem Beginn der Arbeiten sind die Oberflächen und der Untergrund vom
Auftragnehmer nach VOB auf ihre Eignungen zu prüfen.
Mängel, die die eigene Leistung beeinträchtigen können, sind zu
beanstanden (siehe VOB Teil B, 4, Ziff.3).

6. Materialien & Umweltverträglichkeit

Die aufgeführten Konstruktionsteile und Materialien stellen den
Amtsvorschlag dar. Die in der Leistungsbeschreibung aufgeführten
Konstruktionsteile und Werkstoffe sind vom AN hinsichtlich der
geforderten Güte und Qualität auf ihre Richtigkeit zu prüfen. Auf
Verlangen des AG ist vom AN der Nachweis vorzulegen, dass die
Konstruktionsteile und Werkstoffe den gestellten Anforderungen
entsprechen.

Beschichtungen
Bei allen Beschichtungen (Grundierungen, Imprägnierungen, sonstige
Anstriche, Spachtelungen, Öle / Wachse, Korrissions-, Brandschutz, etc.)
sind möglichst umweltverträgliche, insbesondere lösemittelarme Produkte
und Verfahren zu verwenden. Dabei sind die Einstufungen entsprechend dem
jeweiligen Produkt bzw. GISCODE der Bauberufsgenossenschaft zu Grunde zu
legen (siehe www.
gisbau.de) und die Vorgaben der einschlägigen Technischen Regeln für
Gefahrenstoffe (TRGS) zu berücksichtigen. Als Grundierungen, Lacke und
Lasuren dürfen generell nur schadstoffarme Produkte entsprechend den
Vergabeunterlagen des Umweltzeichens RAL-UZ12a (Blauer Engel) verwendet
werden. Reaktionsharze dürfen nur im technisch notwendigen Umfang
eingesetzt werden. Die technische Notwendigkeit ist nachzuweisen. Die
Produkte sind an der Baustelle im Originalgebinde zu verwenden. Die
Beschichtungen der Schreiner-, Stahlbau-, Metallbau- und
Schlosserarbeiten sind grundsätzlich im Produktionsbetrieb des AN
vorzunehmen. Auf der Baustelle sind sie nur im Ausnahmefall nach
vorheriger Zustimmung des AG erlaubt. Das jeweilige Produkt- und
Sicherheitsdatenblatt ist auf Anforderung vorzulegen.

Gefährliche Inhaltsstoffe (CMR-Stoffe)
Produkte, bei denen im Produkt- und Sicherheitsdatenblatt
krebserzeugende (cancerogene), erbgutverändernde (mutagene) und
fortpflanzungsgefährdende (reproduktionstoxische) Inhaltsstoffe
aufgeführt sind, sind ausgeschlossen.

Recyclingprodukte zum Bauteilschutz
Bei Maßnahmen zum Schutz von Bauteilen oder der Einrichtung sind
Produkte aus Recyclingmaterial (Altpapier, Alttextilien, PR-Regenerat)
zu verwenden.

Verfugungen und Silikone
Zur Vermeidung von 2-Butanonoxium im Innenraum ist der Einsatz von
oximvernetzenden Silikon-Fugen-Dichtstoffen (Oximosilanvernetzer
ausgeschlossen. Das Produkt- und Sicherheitsdatenblatt der verwendeten
Verfugung ist auf Verlangen vorzulegen.

## Zusätzlicher Text
1 Verzeichnis der Anlagen
Die Einsichtnahme sämtlicher Planunterlagen und der weiteren Unterlagen
wird empfohlen.

Der Ausschreibung liegen folgende Zeichnungen und Unterlagen
zugrunde;beiliegende Zeichnungen/Unterlagen sind Bestandteil des
Leistungsverzeichnisses:

01: Bodengutachter:
- Bodengutachten
- Vordimensionierung Verbau

02: Vermesser:
- Bestandslageplan / Vermesserplan
- Aufmaßplan Baugrube Abbruch

03:Tragwerksplaner:
- Positionsplan Gründung

04:Architekten:

- Grundrisse
- Schnitte

05:Spartenpläne:
- Spartenauskünfte über Elektro- / Gas- / Wasser- und Kanalleitungen,
Telefon

06:SiGeKo
- Sigeplan

07:Bauzeitenplan
- Ausführungsterminplan

## Zusätzlicher Text
2 Zusätzliche Technische Vertragsbedingungen (ZTV)

1. GELTUNGSBEREICH UND AUSFÜHRUNGSGRUNDLAGE

Maßgebend für die vertragsmäßige Durchführung der Leistungen ist die
VOB, Teil C,
neueste Fassung,DIN 18 299 Allgemeine Regelung für Bauarbeiten jeder Art

DIN 18 300 Erdarbeiten
DIN 18 301 Bohrarbeiten
DIN 18 303 Verbauarbeiten
DIN 18 459 Abbruch- und Rückbauarbeiten

Für die Erdarbeiten nach DIN 18300 gilt:
Bei der Ausführung der Erd- und Gründungsarbeiten sind die einschlägigen
Vorschriften, insbesondere die der Tiefbauberufsgenossenschaft und die
Ausführung nach DIN 4124 zu beachten.

Für Arbeitsräume in Baugruben und Gräben gilt DIN 4124

2. VORLEISTUNG UND BAUFREIHEIT

Das Abstecken der Hauptachsen sowie das Anbringen von Höhenfestpunkten
ist Sache des AN.
Die Hauptachsen und Höhenfestpunkte sind an den AN Baumeisterarbeiten zu
übergeben.

3. KOSTENABGRENZUNG

Soweit in der Ausschreibung nicht anders vorgesehen ist, gilt in
Ergänzung der DIN-Vorschriften:
Mit den Preisen sind u.a. abgegolten:

- Erschwernisse, die jahreszeitlich oder witterungsbedingt sind und mit
denen normalerweise gerechnet werden muss.

- Beseitigen von normalen Niederschlägen
- Schutzmaßnahmen vor normalen Niederschlägen
- Umsetzen von Maschinen und Geräten im Bereich der Baustelle

- Verkehrssicherung und laufende Reinigung der benutzten öffentlichen
Strassen und Wege, soweit durch die Erdarbeiten verursacht und soweit es
sich nicht ausdrücklich um besondere Leistungen handelt.

- Staubschutz bei Transporten.
- Zwischenlagerung auf Veranlassung des Auftragnehmers
- Bei der Preisermittlung ist sorgfältig darauf zu achten, dass
sämtliche Kosten zur Durchführung und Einhaltung der für die Baumaßnahme
vorgeschriebenen Arbeitsschutz-, Sicherheits- und
Unfallverhütungsvorschriften eingerechnet werden.

- Koordinations- und Zeitaufwand durch Begleitung der Erd- und
Verbauarbeiten durch den vom AG bereits beauftragten Bodengutachter.

- Aufmessen der Baugrube durch ein anerkanntes Vermessungsbüro nach
Fertigstellung der Leistungen des AN, als Abrechnungsgrundlage.

- Alle erforderlichen Maßnahmen zur Erstellung eines geeigneten,
tragfähigen und höhengerechten Untergrundes etc. für die Aufstellung der
erforderlichen Bohrgeräte und Maschinen, für die Ausführung der
Verbauarbeiten.

Die folgenden Forderungen sind in die Einheitspreise einzurechnen:

- Aushub und Wiederverfüllung von für baubetriebliche Zwecke
erforderliche Vertiefungen der Baugrubensohle werden nicht vergütet.

- Der Aushub muss gem. Bodengutachten bis in einer Tiefe von 2,3 m in
Haufwerken zur Beprobung gelagert werden
- Die Gründungssohle ist durch den Baugrundgutachter abnehmen zu lassen.

- Für die Probenahme und die Analysen sind mindestens 7 Werktage
einzuplanen; der Probennehmer bzw. der Baugrundgutachter ist rechtzeitig
zu infomieren (2-3 Tage im Voraus). Die Bebrobung des Haufwerkes erfolgt
von einer durch den AG beauftragten Institution.

- Alle erforderlichen Rampen zur Ein- und Ausfahrt in die Baugrube für
die Leistungen des AN sind einzukalkulieren.

- Alle Vermessungs- und Absteckarbeiten sind mit einzukalkulieren,
bauseits werden nur die Grenzpunkte vorgegeben.

4. ALLGEMEINE ANGABEN ZUR AUSFÜHRUNG

Der Auftragnehmer hat sich vor Arbeitsausführung über die genaue Lage
von Hindernissen wie Leitungen, Kabel, Kanäle, Vermarkungen etc. zu
informieren und ggf.eigenverantwortlich Erhebungen bei den zuständigen
Stellen vorzunehmen.

Die Vorschriften und Anordnungen der zuständigen Behörden und Stellen
sind genau zu beachten und einzuhalten.

Auflagen aus dem Bauantrag und der Baugenehmigung sind zu beachten.

Die für den Schutz und die Sicherung der vorgenannten Hindernisse
bestehenden Vorschriften und Anordnungen der zuständigen Stellen sind zu
beachten.

Bereits vorhandene Absteckungen, Grenzsteine, Festpunkte, Höhenmarken
usw. für Gebäude oder Straßen- und Wegeführungen sind vor Arbeitsbeginn

durch den Auftragnehmer zu sichern.

Die Leistungen gelten, wenn in den einzelnen Positionen nicht anders
angegeben, einschl. Lösen,Laden, Fördern, Einbauen, Verdichten und
Kippgebühren.

Freie Böschungen sind gem. DIN 4124 herzustellen.

Die Böschungsköpfe sind so zu profilieren, dass von den angrenzenden
Flächen kein Tagwasser auf die Böschungen nachfließen kann.

Die Baugrube ist vom AN zu schützen und zu unterhalten. Durch
Witterungseinflüsse oder unsachgemäße Arbeitsdurchführung verursachte
Schäden sind vom AN jeweils unverzüglich auf seine Kosten zu beheben.
Bei anderen Schadensursachen (z.B. Eingriffe anderer Firmen) ist der AN
gegenüber dem AG beweispflichtig und ebenfalls zur unverzüglichen

Nachbesserung, jedoch gegen Vergütung, verpflichtet.

Masse, Stückzahlen, Meterrisse etc.sind vom AN eigenverantwortlich zu
nehmen und zu prüfen.

Eine zu tief ausgehobene Grubensohle ist kostenlos mit geeigneten
Material aufzufüllen und zu verdichten.

Abfall- und Schuttbeseitigung
Abfall und Verunreinigungen, die aus dem Bereich des Auftragnehmers
herrühren, sind vom Auftragnehmer lt. VOB/C, DIN 18299, 4.1.11 und
4.1.12  laufend zu entfernen.

Bei Zuwiderhandlung wird die Objektüberwachung den Abfall zu Lasten des
Auftragnehmers zu den aktuellen Sätzen für ungetrennten Abfall entsorgen
lassen.

Auffüllungen sind lagenweise einzubringen und entsprechend
Bodengutachten zu verdichten.

- Einhaltung von Vorschriften
Grundlagen für die Leistungserbringung durch den AN sind insbesondere:
  Die Bayerische
Bauordnung, sowie alle einschlägigen gesetzlichen Vorschriften
Richtlinien und Verordnungen, sämtliche einschlägigen behördlichen,
polizeilichen berufsgenossenschaftlichen, gewerberechtlichen und
sonstige amtlichen Bestimmungen, Anordnungen und Vorschriften,
insbesondere auch die Vorschriften der Bauaufsichtsbehörde, die
Vorschriften,  Anordnungen und Bestimmungen der örtlichen
Versorgungsbetriebe (z.B. Gas, Wasser, Strom, Fernheizung,
Fernmeldeleitungen etc.). Die BGVÔs- und sonstigen Vorschriften der
Berufsgenossenschaften, alle einschlägigen DIN-Normen, sowie alle
einschlägigen technischen Vorschriften und Auflagen der in der
Bundesrepublik allgemein anerkannten Fach-, Sicherheits- und
Aufsichtsgremien.

- Die Arbeitszeiten und die erforderlichen Maßnahmen zur Einhaltung des
Lärmschutzes sind mit dem AG abzustimmen.

- Abnahme Gründungssohle
Da die durchgeführten Bodenuntersuchungen nur punktuelle Aufschlüsse
darstellen, ist die Gründungsohle vom Bodengutachter wegen möglichen
wechselnden geologischen Verhältnissen abnehmen zu lassen.
  Hierfür ist der Bodengutachter mind. 2-3 Tage im Voraus zu
informieren.

ENDE ZUSÄTZLICHE TECHNISCHE VERTRAGSBEDINGUNGEN.

## Zusätzlicher Text
3 Allgemeine Hinweise
BAUSEITIGE VORGEZOGENE MASSNAHMEN

Die Bäume im Bereich des Maßnahme und auf der BE-Fläche werden vorab vom
AG versetzt oder gefällt und entsorgt. Ebenfalls werden die vorhandenen
Spielgeräte und teilweise Natursteinblöcke zwischengelagert.
Vom AN sind die restlichen Freianlagen, inkl. Sitzgelegenheiten,
Treppen, Pflasterflächen, Asphaltflächen abzubrechen und zu entsorgen.

ERDARBEITEN DURCH DEN AN

Bei den Erdarbeiten ist davon auszugehen, dass auch schadstoffbelastetes
Material angetroffen werden kann.
Der Aushubkörper hat insg. eine Mächtigkeit von ca. 4.525 m3 und muss
vor Entsorgung entsprechend in Haufwerken aufgehaldet und beprobt
werden.
Für die Beprobung wird durch den AN eine  Bereitstellungsfläche auf dem
Flurstück 286/5 im Wittelsbacherring eingerichtet.
(einfache Wegstrecke ca. 150m)

Der Untergrund der Bereitstellungsfläche ist unbedingt durch den AN mit
geeigneten Mitteln vor Verunreinigungen durch den Auffüllkörper zu
schützen.

Belastetes Abbruch- und Aushubmaterial darf nicht mit unbelastetem
Material vermischt werden, es ist gesondert aufzuhalden und
arbeitstäglich mit einer Plane abzudecken.

Es wird empfohlen zur Abgabe eines wirtschaftlichen Angebots das
Baugrundstück im Vorfeld eigenständig zu begehen. Rücksicht auf den
Schulbetrieb ist zu nehmen.

## Erd- & Verbauarbeiten
Datum: 27.03.26

### Titel 1 Baustelleneinrichtung

*Hinweis*
Die Stromversorgung der Baustelle für das Gewerk Erd- &
Verbauarbeiten wird durch den AG auf seine Kosten zur
Verfügung gestellt.
Während des Ausführungszeitraums der Erd- und
Verbaumaßnahmen steht noch keine Wasserversorgung
bauseits zur Verfügung. Sollte diese dringend benötigt
werden, ist sie in die Einheitspreise einzukalkulieren
und wird nicht gesondert vergütet.

Die gesamte Baustelleinrichtung ist auf die terminliche
Vorgabe abzustimmen.

Bei der Wahl der Geräte sind die Abmessungen der
Baugrube sowie die Geologischen Verhältnisse zu
berücksichtigen.

Die zur Ausführung der Leistung eventuell
erforderlichen Umsetzarbeiten von Materialien,
Maschinen, Baubuden usw. werden nicht besonders
vergütet.

Alle für die Baustelleneinrichtung erforderlichen
Fundamente, Lagerflächen, Leitungen, Wege, Straßen,
Infrastruktur etc. sind in die Einheitspreise der
Baustelleneinrichtung einzukalkulieren und nach
Aufforderung durch die Bauleitung wieder rückstandslos
zu beseitigen.

Dem Unternehmer wird empfohlen sich vor Angebotsabgabe
über das betroffene Grundstück zu unterrichten. Die
Baustelleneinrichtung ist mit der Bauüberwachung
abzusprechen.

**1.1 Baustelleneinrichtung**
Baustelle für sämtliche, in der Leistungsbeschreibung
aufgeführten Leistungen einrichten, für gesamte
Leistungszeitraum vorhalten und räumen.

An- und Abtransportieren, Aufstellen und Bedienen
einschl. aller für die planmäßige und fachgerechte
Durchführung sämtlicher in der Leistungsbeschreibung
beschriebenen Arbeiten erforderlichen Geräte,
Werkzeuge, Baumaschinen und Baubuden für Material,
Mitarbeiter, Bauleiter, sowie mobiles WC.
Herrichten der Lager- und Arbeitseinrichtungen,
Aufstellen und Unterhalten des Bauraumes, sowie aller
für die Kennzeichnung der Baustelle notwendigen
Abschrankungen, Absperrungen, Schilder und
Beleuchtungen; einschl. Einholung behördlicher
Genehmigungen und ggf. anfallender Kosten, soweit nicht
in einer eigenen Position erwähnt. 60 v. H. der
Pauschale werden nach Einrichten,
40 v. H. nach dem Räumen der Baustelle vergütet.
Menge: 1,000 psch

**1.2 Schnurgerüst**
Schnurgerüst rings um die Baugrube, standsicher
verstrebt, aufstellen. Die durchgehend angeordneten
Horizontalbohlen zum Einschneiden für den Vermesser
müssen absolut waagrecht und mindestens 1,00m über
Gelände angebracht werden. Schnurgerüst ist an AN
Baumeisterarbeiten zu übergeben.

Einmessung erfolgt durch Vermessungsbüro bauseits.
Menge: 1,000 psch

#### Untertitel 1.1 Baustellensicherung

*Hinweis*
BESCHREIBUNG BAUSTELLENSICHERUNG

Der AN hat auf seine Kosten alle Vorkehrungen zur
Verhütung von Personen- und Sachschäden auch für die
öffentlichen Zufahrten und die Anlieger zu treffen
soweit diese nachstehend nicht in gesonderten
Positionen erfaßt sind.

Für den Schutz der Fußgänger, der Radfahrer, des
KFZ-Verkehrs auf den anliegenden Straßen sind evtl.
zusätzliche Sicherungsmaßnahmen und verkehrsrechtlich
Anordnungen (inkl. Beschilderung/Markierung für
gesonderte Verkehrsführung) erforderlich. Die
Vorhaltung während der eigenen Maßnahme inkl. Auf- &
Abbau ist mit in den Einheitspreis einzurechnen.

Die Einhaltung sämtlicher Verkehrssicherungspflichten,
verkehrsrechtlichen Anordnungen und
Sicherheitsbestimmungen im Zusammenhang mit der
Baumaßnahme obliegt dem künftigen AN bis zur Abnahme.

Durch die Leistungen des AN dürfen die Sicherheit und
dauernde Benutzbarkeit der umliegenden baulichen
Anlagen nicht beeinträchtigt werden.
Alle Arbeiten sind mit größter Rücksicht auf den Schul-
& Kindergartenbetrieb sowie den angrenzenden
Straßenverkehr auszuführen.

Die vom AN benutzten Gehweg- und Straßenflächen
außerhalb des Baugrundstückes sind permanent (täglich)
während der Arbeiten von Verschmutzungen zu reinigen
und nach Abschluss der Arbeiten in den ursprünglichen
Zustand zu versetzen.

Eventuelle Beschädigungen durch den Baustellenverkehr
an den öffentliche Verkehrsflächen gehen zu Lasten des
AN.

**1.1.1 Bauzaun Stahlgitter, aufstellen, vorhalten**
Bauzaun aus mobilen Stahlrahmenelementen, mit
Rundstahlfüllstäben, Stützenfüssen aus Beton, einschl.
sämtlicher Verbindungen, Kupplungen etc. aufstellen und
vorhalten und Beseitigen.

Inkl. Unterhaltung und Instandhaltung sowie Beseitigung
von Sturmschäden.
Inkl. Absicherung der Felder im Übergang zu bestehenden
Gebäuden.

Felder sind mittel Verklammerung durch unbefugtes
Öffnen zu sichern.

Zaunhöhe 2,00 m.

Grundvorhaltezeit für Bauzaun beträgt 1 Monat und ist
mit dieser Position abgegolten.
Menge: 145,000 m

**1.1.2 Bauzaun Bretterzaun, aufstellen, vorhalten**
Bauzaun als Blickdichten Bretterzaun, einschl.
sämtlicher Verbindungen, Kupplungen etc. aufstellen und
vorhalten. Der Bretterzaun erhält zusätzlich alle 2,0 m
runde Löcher d=50cm, welche mit Plexiglas verschlossen
werden. Diese dienen dazu den wartenden Kindern
Einblick in den Baubetrieb zu gestatten. Dies ist in
die Position mit ein zu kalkulieren.
Zaunhöhe 2,00 m.
Grundvorhaltezeit für Bauzaun beträgt 1 Monat und ist
mit dieser Position abgegolten.

Einbaubereich: Bauzaun zum Busbahnhof nach
Baustelleneinrichtungsplan und Anweisung von Bauleitung
Menge: 75,000 m

**1.1.3 Sichtschutz am Bauzaun**
Liefern und befestigen von Sichtschutznetz bei Bauzaun
nach Anmeldung Bauleitung.

für ca. 2 Monate vorhalten und wieder entfernen.
Menge: 145,000 m

**1.1.4 Verlängerte Vorhaltung Bauzaun**
Verlängerte Vorhaltung des Bauzauns ab voraussichtlich
Juli 2026.
Abrechnung je weitere Monat.
Menge: 2,000 onat

**1.1.5 Verlängerte Vorhaltung Bretterzaun**
Verlängerte Vorhaltung des Bretterzauns ab
voraussichtlich Juli 2026.
Abrechnung je weitere Monat.
Menge: 12,000 onat

**1.1.6 Bauzaun Tor, Durchfahrtsbreite 8,40 m**
Torsystem als 2-flgl. Toranlage mit einer
Durchfahrtsbreite von 8,40 m, Höhe H = 2,00 m.

Torelemente verstärkt, mit integrierten Schlosskasten,
Drehgelenke bzw. Scharniere und Laufrollen fest mit dem
Element verbunden.

Einbau in vorbeschriebenen Bauzaun, inkl. Unterhaltung
und Instandhaltung.
Felder sind mittels Verklammerung durch unbefugtes
Öffnen zu sichern.

Vorhaltezeit : 3 Monate
Menge: 2,000 St

**1.1.7 Bauzaun Stahlgitter umsetzen**
Bauzaun Stahlgitter wie vorbeschrieben, ortsfeste
Ausführung
nach Anordnung Bauleitung umsetzen.

Abrechnung: Länge des angeordneten Umsetzbereichs.
Menge: 10,000 m

**1.1.8 Bauzaun Bretterzaun umsetzen**
Bauzaun Bretterzaun wie vor beschrieben, ortsfeste
Ausführung
nach Anordnung Bauleitung umsetzen.

Abrechnung: Länge des angeordneten Umsetzbereichs.
Menge: 5,000 m

**1.1.9 Vorhängeschloss für Bauzaun**
Zahlenvorhängeschloss mit Kombination nach Angabe
Bauleitung liefern und für gesamten Bauzeitraum
vorhalten.
Menge: 2,000 St

**1.1.10 Absturzsicherung, Schutzgeländer aufstellen und vorhalten**
Schutzgeländer aus Holz, Höhe ca. 1,10 m, als
dreiteiliger Seitenschutz, als Absturzsicherung vor dem
Verbau, oder der Baugrube, nach DIN 4420 Arbeits- und
Schutzgerüste und Unfallverhütungsvorschriften,auf
unbefestigten Untergrund aufstellen.
Schutzgeländer vorhalten bis zum verfüllen der Baugrube
durch den AN Baumeisterarbeiten.

Vorhaltezeit: ca. 5 Monate
Menge: 50,000 m

### Titel 2 Bereitstellungsfläche

*Hinweis*
Die Sohle der Bereitstellungsfläche ist sowohl nach dem
Abtragen des Oberbodens als auch vor Wiedereinbau zu
beproben.

Für die Probenahme und die Analysen sind mindestens 7
Werktage einzuplanen; der Probennehmer bzw. der
Baugrundgutachter ist rechtzeitig zu infomieren
(2-3 Tage im Voraus).
Die Bebrobung der Haufwerke erfolgt von einer durch AG
beauftragten Institution.

Vor Erstellung der Haufwerke ist die Sohle der
Bereitstellungsfläche durch den AN mit geeigneten
Mitteln vor Verunreinigung zu schützen.
Kontaminiertes Aushubmaterial darf nicht in den
Untergrund gelangen.
Hier sind entsprechend des Leistungsbeschriebs
geeignete Maßnahmen zu treffen.

**2.1 Oberboden lösen laden seitllich lagern d=30 cm, Bereitstellungsfläche**
Oberboden  abtragen,

Bodenklasse gemäß DIN 18300 : BK 1
Abtragsfläche mit Unebenheiten,
Abtragdicke im Mittel voraussichtlich 30 cm

inkl. Aushub laden, transportieren im Baustellenbereich
und seitlich bis Wiedereinbau lagern
Menge: 820,000 m2

**2.2 Geotextil, GRK4 als Trennschicht**
Liefern und einbauen von Geotextil,
als trennende Schicht zwischen bindigen Böden und den
Haufwerken

Robustheitsklasse GRK4

Hinweis: Ausbau und Entsorgung erfolgen bauseits
Menge: 820,000 m2

**2.3 Befestigung Lagerfläche, Frostschutzkies H=30 cm**
Frostschutzkies zur Befestigung der Lagerfläche
liefern, einbauen und fachgerecht verdichten
Einbauhöhe : 30 cm

Ausführung nur nach Anmeldung durch Bauleitung.

Hinweis: Ausbau und Entsorgung erfolgen bauseits
Menge: 200,000 m2

**2.4 Begrünung Haufwerk**
Begrünung des zur langfristigen Lagerung erstellen
Haufwerks.
Menge: 620,000 m2

### Titel 3 Abbrucharbeiten

**3.1 Außentreppe Bestandsgebäude abbrechen und entsorgen, b x l = 1,65 x 2,35 m**
Außentreppe des Bestandsgebäude (DIOVA) abbrechen und
fachgerecht entsorgen.
inkl. abbrechen und entsorgen der Absturzsicherung und
Unterlaufschutz
inkl. abbrechen und entsorgen der Fundamente, Gründung
vsl. Frosttief
Die Außentreppe ist ca. 1,65 x 2,35 m groß,
Stahlkonstruktion verzinkt mit Holztrittstufen.

Die Materialien sind zu trennen und getrennt zu
entsorgen.

Das Bestandsgebäude ist zu schützen und darf nicht
beschädigt werden.

Ausführung wie gesehen.

<Grafik>
Menge: 2,000 St

**3.2 Unterstand abbrechen und entsorgen, b x l = 2,00 x 11,50 m**
Unterstand in Holzbauweise vor Bestandsgebäude (DIOVA)
inkl. Dachkonstruktion abbrechen und fachgerecht
entsorgen.

b = ca. 2,00 m
l = ca. 11,50 m
h = ca. 2,50 m

inkl. abbrechen und entsorgen der Rinnen und Fallrohre
inkl. abbrechen und entsorgen des Stb.-Sockel und der
Fundamente, Gründung vsl. Frosttief

Aufnahme und Entsorgung Pflasterbelag in gesonderter
Position beschrieben.

Die Materialien sind zu trennen und getrennt zu
entsorgen.

Das Bestandsgebäude ist zu schützen und darf nicht
beschädigt werden.

Ausführung wie gesehen.
Menge: 1,000 psch

**3.3 Asphalt trennen, d=5-10 cm**
Aspaltbefestigung geradlinig trennen,
beim Trennen anfallendes Material ist zu beseitigen.
Trennen durch Nassschnitt, Dicke der Asphaltbefestigung
d= bis 10cm.

Ausführung zwischen Baugrube & Baustelleneinrichtung
Menge: 40,000 m

**3.4 Asphaltfläche aufnehmen und entsorgen, d = 5-10 cm**
Asphaltbefestigung aufbrechen und aufnehmen.

Dicke der Asphaltbefestigung über 5 cm bis 10 cm,
Gesamtaufbruchtiefe bis 10 cm. Abbruchmaterial auf
Fahrzeug laden und abfahren, auf zugelassener Deponie
zu entsorgen.

Aufbruchgut der Verwertung nach Wahl des AN zuführen.
Ausbauasphalt, nicht gefährlicher Abfall,
Abfallschlüssel 170302. Die Gebühren der Verwertung
sind vom
Auftragnehmer zu tragen.
Menge: 550,000 m2

**3.5 Pflasterbelag aufnehmen, entsorgen**
Pflaster im Bereich Freispielfläche & Parkplatz
aufnehmen und entsorgen
Pflaster d= ca. 6,5 cm,

Einzelgrössen ca. 35 / 35 cm

Untergrund: Split
Pflaster einschließlich Splittunterbau entsorgen.
Menge: 230,000 m2

**3.6 Pflasterflächen mit Kleinsteinpflaster aus Granitwürfel aufnehmen, entsorgen**
Umrandungen im Bereich Freispielfläche aus
Natursteinpflaster aufnehmen,
Granitwürfel Einzelgrössen ca. 5 x 5 bis 10 x 10 cm und
fachgerecht entsorgen
Untergrund: Splittbett ca. 15cm

Splitt fachgerecht entsorgen.
Menge: 50,000 m2

**3.7 Granitleistensteine abbrechen und entsorgen**
Granitleistensteine mit unterschiedlichen Maßen als
Umrandung von Grünbereichen,
einschl. Fundament abbrechen und fachgerecht entsorgen.
Menge: 120,000 m

**3.8 Zulage für Randeinfassung**
Zulage zu vor beschriebene Position.
Abbruch von einreihigem Granitsteinpflaster aus
Granitwürfeln als Randsteinpflaster an
Granitleistenstein.
Menge: 75,000 m

**3.9 Natursteinblöcke aufnehmen und entsorgen**
Natursteinblöcke, Abmessungen ca. 1,00 x 0,40 x 0,40 m,
auf Freispielfläche voneinander trennen, aufnehmen und
entsorgen.

inkl. entsorgen von Betonresten & Betonbettung

Die Materialien sind zu trennen und getrennt zu
entsorgen.
Menge: 30,000 St

**3.10 Doppelstabmattennzaun h=1,20m abbrechen und entsorgen**
Zaun entlang Freispielfläche zu Busbahnhof & Parkplatz
abbrechen und fachgerecht entsorgen.

Zaun bestehend aus Stahlständern und Dopplestabmatten.
Zaunhöhe: ca. 1,2 m

inkl. Abbruch der Stahlständer
inkl. Abbruch der Zaunfundamente

Abbruch Betonmauer aus L-Winkel zu Gehweg in
gesonderter Position.
Toranlagen in gesonderter Position
Menge: 80,000 m

**3.11 Zulage Mehrhöhe Zaunabbruch**
Zulage für den Abbruch des zuvor beschriebenen Zauns
aufgrund einer Mehrhöhe von ca. 0,40 m gegenüber der
ausgeschriebenen Höhe.
Menge: 20,000 m

**3.12 Betonmauer L-Winkelsteine abbrechen und entsorgen**
L-Winkelsteine mit einer Einzellänge von ca. 1,00 m als
Umrandung von Freispielflächen
einschl. Fundament abbrechen und fachgerecht entsorgen.
Menge: 60,000 m

**3.13 Toranlage Zaun abbrechen und entsorgen, Abbruch b = ca. 3m**
2 flügelige Toranlage, h = ca. 1,20 m, teilweise
abbrechen und fachgerecht entsorgen.
Eine Torseite mit einer Breite von ca. 3 m soll über
die Bauzeit erhalten bleiben und als Lieferantenzugang
genutzt werden. Die Gegenseite mit einer Breite von ca.
3 m wird abgebrochen.

Hinweis: Nur Abbruch der markierten Torseite.

inkl. 1 Stahlstütze ca. 10 x 10 cm abbrechen und
fachgerecht entsorgen.

Toranlage bestehend aus Stahlkonstruktion mit
Doppelstabmattenfüllung.
inkl. Fundamente
Menge: 1,000 psch

**3.14 Türanlage Zaun abbrechen und entsorgen, b = ca. 1,2m**
1 flügelige Türanlage h = ca. 1,20 m inkl. 2
Stahlstützen 10 x 10 cm und Briefkastenanlage abbrechen
und fachgerecht entsorgen.

Türanlage bestehend aus Stahlkonstruktion mit
Doppelstabmattenfüllung.
inkl. Fundamente
Menge: 1,000 psch

### Titel 4 Erdarbeiten, Wasserhaltung & Verbauarbeiten

*Hinweis*
>Erdarbeiten:
Der Neubau wird zum Teil auf den bestehenden
Freispielflächen sowie Stellplätzen errichtet.

Es wurde eine geotechnische Untersuchung für den Neubau
des Kinderhauses durchgeführt. Zusammenfassend kann von
den folgenden Parametern ausgegangen werden.
Zusätzliche Informationen sind dem beiliegendem
Gutachten zu entnehmen und in der Angebotserstellung zu
berücksichtigen.

Auf dem Grundstück stehen künstliche Auffüllungen mit
variierenden Mächtigkeiten von wenigen Dezimetern bis
zu ca. 2,3 m an. Der Auffüllkörper setzt sich im
Wesentlichen aus Kies (stark sandig bis schluffig)
sowie Schluff (sandig, humos) zusammen und enthält
vereinzelt Fremdstoffe wie Ziegel- und Holzreste. Der
Organikgehalt (TOC-Wert) der zu entsorgenden Böden ist
zwingend zu berücksichtigen und kann Werte von bis zu 6
M.-% erreichen.

Die umwelttechnischen Untersuchungen dieser
Auffüllungen zeigten Belastungen mit Schwermetallen
(Arsen und Quecksilber), die orientierend den
Kategorien Z 0 bis Z 1.2 nach LVGBT zugeordnet wurden.

Durch die Auffüllungen besteht zudem der Verdacht, dass
ebenfalls Belastungen der Kategorien Z 2 sowie DK 0 bis
einschließlich DK 3 vorgefunden werden können.

Die Auffüllungen zeichnen sich durch eine lockere
Lagerung bzw. weiche Konsistenz aus. Darunter folgen
die anstehenden tertiären Sande und Kiese, die im
Wesentlichen mitteldicht bis dicht gelagert sind.

Zum Zeitpunkt der Untersuchung wurde bis zur Endteufe
von 9,1 m kein Grundwasser erkundet; der mittlere
Grundwasserstand wird erst in ca. 10 m Tiefe erwartet.
Es ist jedoch zwingend mit dem Zutritt von Schicht- und
Hangwasser sowie mit oberirdischem Abfluss (Tagwasser)
zu rechnen.

Das anfallende, sensorisch auffällige Aushubmaterial
muss vor der Entsorgung separiert und zur Beprobung
gemäß LAGA PN98 in Haufwerken mit maximal 250 m³
aufgehaldet werden. Die Beprobung der Haufwerke findet
durch den ein vom AG beauftragtes Unternehmen statt.
Für die Analysezeit und Deklaration sind mindestens
sieben Arbeitstage ab Probenahme einzuplanen. Der
Platzbedarf für die Haufwerksbildung ist bauseits zu
berücksichtigen. Hierzu steht die
Baustelleneinrichtungsfläche sowie die
Bereitstellungsfläche (FlurNr. 286/5,
Wittelsbacherring, einfache Wegstrecke ca. 150m) zur
Verfügung. Der Bauablauf ist so zu Organisieren, dass
diese Flächen ausreichend sind. Zeitliche Verzögerungen
aufrgund fehlender Lagerflächen werden nicht gesondert
vergütet.
Die Haufwerke sind während der Beprobungsphase durch
geeignete Folienabdeckung vor Witterungseinflüssen zu
schützen. Dies ist in die EP mit einzukalkulieren und
wird nicht gesondert vergütet.

Belastetes Material darf nicht mit unbelastetem
Material vermischt werden und ist ordnungsgemäß zu
entsorgen. Für die erdbautechnisch nicht verwertbaren,
bindigen Aushubböden (Lößlehm) und die künstlichen
Auffüllungen sind gesonderte Positionen im
Leistungsverzeichnis vorgessehen.

>Kampfmitteluntersuchung:
Es wurde eine digitale Luftbildauswertung hinsichtlich
Kampfmittelverdacht durchgeführt. Aufgrund der erhöhten
Gefahr, müssen die Aushubarbeiten durch einen
Kampfmittelspezialisten gemäß § 20 SprenG begleitet
werden. Diese wurde vom Bauherren für den genannten
Zeitraum beauftragt. Ausfallzeiten aufgrund von
Nachsondierungen und Verdachsfällen werden stundenweise
seperat vergütet.

Es wird empfohlen, das Baugrundstück im Vorfeld
eigenständig zu begehen. Da sich im Westen die Grund-
und Mittelschule Markt Indersdorf befindet, ist auf den
Schulbetrieb Rücksicht zu nehmen

#### Untertitel 4.1 Erdarbeiten

*Hinweis*
Die Baugrube ist bis auf die Gründungssohle auszuheben,
wobei sämtliche künstlichen Auffüllungen sowie die
weichen Lösslehmschichten vollständig zu entfernen
sind. Um anfallendes Schicht- und Hangwasser
kontrolliert ableiten zu können, ist die Sohle
großteils mit einem Gefälle von bis zu 3 % zu
profilieren und das Wasser in einem Pumpensumpf zu
fassen. Die tiefste Stelle der Gründungssohle liegt
dabei voraussichtlich auf einer Tiefe von -6,30 m unter
Gebäudenull (Kote ca. 475,47 m ü. NHN).

Die Sohle ist mit einer Größentoleranz von +/- 5 cm
auszubilden.
siehe auch:
MIA_WP_002 Baugrube

Die Gründungssohle muss zwingend von einem bauseits
gestellten Geologen bzw. Sachverständigen für
Geotechnik abgenommen und zur Gründung freigegeben
werden. Ohne diese positive fachtechnische Abnahme darf
nicht mit den weiteren Gründungsarbeiten begonnen
werden.

Bei der Ausführung der Erdarbeiten sind die Vorgaben
der DIN 4123 und DIN 4124 einzuhalten. Frei geböschte
Bereiche dürfen eine Neigung von 45° nicht
überschreiten. Da der Baugrund bei Wasserzutritt stark
an Festigkeit verliert, darf der Voraushub nur bis 0,3
m über die geplante Sohle erfolgen. Unmittelbar nach
der erfolgreichen Abnahme ist das Gründungspolster aus
Kiessand GW mit einem Wasserdurchlässigkeitsbeiwert
(kf-Wert) von mehr als 1 10 4 m/s in einer Stärke von
mindestens 0,6 m einzubauen. Zwischen Aushubsohle und
Polster ist ein biaxial zugfestes Geogitter zu
verlegen.

Der Aushub umfasst im Wesentlichen Böden der Klassen 2
bis 5 sowie die Homogenbereiche E1 bis E4. Das Material
ist getrennt nach Belastung aufzuhalden und gemäß den
geltenden Verordnungen (EBV, LVGBT oder DepV) zu
deklarieren.

Aufgrund der unmittelbaren Nähe zur Grund- und
Mittelschule ist auf den Schulbetrieb besondere
Rücksicht zu nehmen. Sämtliche UVV-Vorschriften sind
einzuhalten. Aushubbedingt aufgelockerte Bereiche sind
fachgerecht nachzuverdichten oder durch geeignetes
Material zu ersetzen.

Als Übergabe Schnittstelle zum Gewerk Baumeister wird
die UK Sohle mit -4,31m (477,46 m ü. NHN) definiert.
Der restliche Aushub für die Grundleitungen wird vom
Gewerk Baumeister erbracht.

Das Geländeprofil ist vom AN als Abrechnungsgrundlage
aufzumessen.

Die Anlieferung und der Einbau des neuen Oberbodens,
sowie die Anarbeitung an das bestehende Gelände etc.
erfolgt bauseits.

Es wird empfohlen, das Baugrundstück vor Abgabe eines
Angebots eigenständig zu begehen.

**4.1.1 Oberboden lösen, laden, entsorgen, d=25 cm**
Oberboden  abtragen,

Abtragsfläche mit Unebenheiten,
Abtragdicke im Mittel 25 cm

inkl. Aushub laden und Transport
zu einer zugelassenen Deponie / Entsorgungsstelle,
inkl. evtl. Entsorgungskosten.

Ausführung nur auf Anweisung Bauleitung.
Menge: 600,000 m2

**4.1.2 Aushub Baugrube, Haufwerkerstellung, Homogenbereich E1/B1/V1**
Aushub der Baugrube profilgerecht lösen, laden,
transportieren zu Bereitstellungsfläche, Herstellung
von Haufwerken zur Beprobung

Das Aushubmaterial wird zur Untersuchung auf
Belastungen und Schadstoffe auf der
Bereistellungssfläche als Haufwerk gelagert und kann
nach Beprobung und Freigabe durch den Bodengutachter
abtransportiert und entsprechend der
Schadstoffbelastung fachgerecht entsorgt werden.

Wiederaufnehmen und Abtransport in gesonderter Position
Menge: 1475,000 m3

**4.1.3 Aushub Baugrube, Haufwerkerstellung, Homogenbereich E2/B2/V2**
Aushub der Baugrube profilgerecht lösen, laden,
transportieren zu Bereitstellungsfläche, Herstellung
von Haufwerken zur Beprobung

Das Aushubmaterial wird zur Untersuchung auf
Belastungen und Schadstoffe auf der
Bereistellungssfläche als Haufwerk gelagert und kann
nach Beprobung und Freigabe durch den Bodengutachter
abtransportiert und entsprechend der
Schadstoffbelastung fachgerecht entsorgt werden.

Wiederaufnehmen und Abtransport in gesonderter Position
Menge: 1850,000 m3

**4.1.4 Aushub Baugrube, Haufwerkerstellung, Homogenbereich E3/B3/V3**
Aushub der Baugrube profilgerecht lösen, laden,
transportieren zu Bereitstellungsfläche, Herstellung
von Haufwerken zur Beprobung

Das Aushubmaterial wird zur Untersuchung auf
Belastungen und Schadstoffe auf der
Bereistellungssfläche als Haufwerk gelagert und kann
nach Beprobung und Freigabe durch den Bodengutachter
abtransportiert und entsprechend der
Schadstoffbelastung fachgerecht entsorgt werden.

Wiederaufnehmen und Abtransport in gesonderter Position
Menge: 1100,000 m3

**4.1.5 Aushub Baugrube, Haufwerkerstellung, Homogenbereich E4/B4/V4**
Aushub der Baugrube profilgerecht lösen, laden,
transportieren zu Bereitstellungsfläche, Herstellung
von Haufwerken zur Beprobung

Das Aushubmaterial wird zur Untersuchung auf
Belastungen und Schadstoffe auf der
Bereistellungssfläche als Haufwerk gelagert und kann
nach Beprobung und Freigabe durch den Bodengutachter
abtransportiert und entsprechend der
Schadstoffbelastung fachgerecht entsorgt werden.

Wiederaufnehmen und Abtransport in gesonderter Position
Menge: 100,000 m3

**4.1.6 Aushub Baugrube, Wiederaufnehmen und Abtransportieren**
Aushub nach Beprobung Wiederaufnehmen und
Abtransportieren.

Hinweis: Die Entsorgung ist über Zulagen im Folgenden
geregelt

Für die Probennahme und die Analysen sind mindestens 7
Werktage einzuplanen; der Probennehmer bzw.
Baugrundgutachter ist rechtzeitig zu informieren
(2-3 Tage im Voraus).
Menge: 4150,000 m3

**4.1.7 Aushub Baugrube, Umschichten**
Aushub nach Beprobung auf Bereitstellungsfläche zu
großem Haufwerk umschichten.

Für die Probennahme und die Analysen sind mindestens 7
Werktage einzuplanen; der Probennehmer bzw.
Baugrundgutachter ist rechtzeitig zu informieren
(2-3 Tage im Voraus).
Menge: 1500,000 m3

**4.1.8 Zulage für Bodenmaterial Z 0 entsorgen**
Zulage für Aushub Homogenbereich 1-4
Bodenmaterial mit den Zuordnungswerten Z 0 gemäß LVGBT,
nach Beprobung durch den Bodengutachter und Freigabe
durch die Fachbauleitung wiederverwerten, ggf.
entsorgen;

Deklaration gemäß LVGBT

inkl. Entsorgungsgebühren
Menge: 1260,000 t

**4.1.9 Zulage für Bodenmaterial Z 1.1 entsorgen**
Zulage für Aushub Homogenbereich 1-4
Bodenmaterial mit den Zuordnungswerten Z 1.1 gemäß
LVGBT, nach Beprobung durch den Bodengutachter und
Freigabe durch die Fachbauleitung wiederverwerten, ggf.
entsorgen;

Deklaration gemäß LVGBT

inkl. Entsorgungsgebühren
Menge: 2205,000 t

**4.1.10 Zulage für Bodenmaterial Z 1.2 entsorgen**
Zulage für Aushub Homogenbereich 1-4
Bodenmaterial mit den Zuordnungswerten Z 1.2 gemäß
LVGBT, nach Beprobung durch den Bodengutachter und
Freigabe durch die Fachbauleitung wiederverwerten, ggf.
entsorgen;

Deklaration gemäß LVGBT

inkl. Entsorgungsgebühren
Menge: 1260,000 t

**4.1.11 Zulage für Bodenmaterial Z 2 entsorgen**
Zulage für Aushub Homogenbereich 1-4
Bodenmaterial mit den Zuordnungswerten Z 2 gemäß LVGBT,
nach Beprobung durch den Bodengutachter und Freigabe
durch die Fachbauleitung wiederverwerten, ggf.
entsorgen;

Deklaration gemäß LVGBT

inkl. Entsorgungsgebühren
Menge: 630,000 t

**4.1.12 Zulage für Bodenmaterial DK 0 entsorgen**
Zulage für Aushub Homogenbereich 1-4
Bodenmaterial mit der Deponieklasse DKO, nach Beprobung
durch den Bodengutachter und Freigabe durch die
Fachbauleitung wiederverwerten, ggf. entsorgen;

Deklaration gemäß Bayer. LfU-Merkblatt Nr. 3.6/3
(25.07.2007) und DepV als Abfall der Deponieklasse 0,

inkl. Entsorgungsgebühren
Menge: 315,000 t

**4.1.13 Zulage für Bodenmaterial DK 1 entsorgen**
Zulage für Aushub Homogenbereich 1-4
Bodenmaterial mit der Deponieklasse DK1, nach Beprobung
durch den Bodengutachter und Freigabe durch die
Fachbauleitung wiederverwerten, ggf. entsorgen;

Deklaration gemäß DepV als Abfall der Deponieklasse I,

inkl. Entsorgungsgebühren
Menge: 315,000 t

**4.1.14 Zulage für Bodenmaterial DK 2 entsorgen**
Zulage für Aushub Homogenbereich 1-4
Bodenmaterial mit der Deponieklasse DK2, nach Beprobung
durch den Bodengutachter und Freigabe durch die
Fachbauleitung wiederverwerten, ggf. entsorgen;

Deklaration gemäß DepV als Abfall der Deponieklasse I,

inkl. Entsorgungsgebühren
Menge: 190,000 t

**4.1.15 Zulage für Bodenmaterial DK 3 entsorgen**
Zulage für Aushub Homogenbereich 1-4
Bodenmaterial mit der Deponieklasse DK3, nach Beprobung
durch den Bodengutachter und Freigabe durch die
Fachbauleitung wiederverwerten, ggf. entsorgen;

Deklaration gemäß DepV als Abfall der Deponieklasse I,

inkl. Entsorgungsgebühren
Menge: 130,000 t

**4.1.16 Zulage für organische Böden TOC > 1 % bis 3 %**
Zulage für den Mehraufwand beim Lösen, Laden,
Transportieren, Behandeln und Entsorgen von organisch
belastetem Bodenmaterial mit einem Gesamtgehalt TOC von
> 1 % bis  3 %, gemäß gültiger abfall- und
bodenschutzrechtlicher Vorschriften.
Menge: 3460,000 t

**4.1.17 Zulage für organische Böden TOC > 3 % bis 6 %**
Zulage für den Mehraufwand beim Lösen, Laden,
Transportieren, Behandeln und Entsorgen von organisch
belastetem Bodenmaterial mit einem Gesamtgehalt TOC von
> 3 % bis  6 %, gemäß gültiger abfall- und
bodenschutzrechtlicher Vorschriften.
Menge: 1200,000 t

**4.1.18 Handschachtung Homogenbereich B1 und B2**
Zulage zu den vor beschriebenen Positionen des
Bodenaushubes der Homogenbereiche B 1 und B 2, für
Bodenaushub in Handarbeit zum Freilegen von Rohren,
Leitungen, Kabeln o.ä., in Bereichen in denen aus
Sicherheitsgründen nicht gebaggert werden darf.
Handarbeit Schachtbaugruben ab jeder Tiefe,
Aushubmaterial ist entsprechend zu entsorgen.
Ausführung nur in Abstimmung mit der Bauleitung.
Menge: 5,000 m3

**4.1.19 Handschachtung Homogenbereich B3 und B4**
Zulage zu den vor beschriebenen Positionen des
Bodenaushubes für Bodenaushub in Handarbeit,
Leistung wie vor beschrieben,
jedoch,
Homogenbereich B3 und B4
Menge: 5,000 m3

**4.1.20 Suchgräben herstellen**
Boden für Suchgräben ausheben,
zum Aufsuchen von Kabeln und Leitungen, der Sparten:

nach Angabe des AG, bzw. nach Spartenplänen, im Bereich
der Auffüllungen und im gewachsenen Boden,
Homogenbereich B1 - B4, Grabentiefe bis 1,5 m.
Sohlenbreite ca. 0,6 m.
inkl. verfüllen und verdichten.
Stellen markieren, sichern und dokumentieren.
Vorschriften der Versorgungsunternehmen sind zu
beachten.
Ausführung in Abstimmung mit der Bauleitung.
Menge: 10,000 m3

**4.1.21 Betonreste im Boden abbrechen**
Hindernisse aus Beton im Boden im Rahmen der
Aushubsarbeiten abbrechen, abfahren und fachgerecht
entsorgen
Menge: 5,000 m3

**4.1.22 Geogitter, 60 kN/m**
Liefern und einbauen von Geogitter,
zwischen Aushubsohle und Kiespolster gem.
Bodengutachten.

Zugkraft biaxial mind. 60kN/m
maximale Maschenweite 22mm

Verlegung gem. FGSV-Merkblatt
Menge: 930,000 m2

**4.1.23 Gründungspolster mit Liefermaterial**
Liefern und einbauen eines Gründungspolsters auf
Baugrubensohle.
Einbauen vom AN zu liefernden einwandfreien und
gutverdichtbarem Frostschutz- Kiesmateriales der
Frostsicherheitsklasse F1 gemäß ZTVE-Stb 17 und
Wasserduchlässigkeitsbeiwert kf-Wert größer 1*10-4 m/s,
lagenweise, höhen- und profilgerecht, nach den Vorgaben
des Bodengutachters in Schichten a 30 cm und auf 103%
Proctordichte verdichten (Ev2-Wert größer 120MN/m2 auf
OK Planum).

Die Gründungseignung ist durch Verdichtungskontrollen
und Prüfprotokolle bzw. Rammdiagramme nachzuweisen.
Abrechnung über gesonderte Position.

Aushub wird über vorangegangene Position abgerechnet.
Menge: 1080,000 m3

**4.1.24 Lastplattendruckversuch, statisch**
Flächendeckende statische Verdichtunsgkontrolle mit
Gegengewicht inklusive Aufzeichnung der Messdaten und
anschließender Übergabe an die Bauleitung.
Ausführung erfolgt unter gesamter Gründungsfläche.

Inkl. sämtl. Aufwand für Belastungs-Fahrzeug.

Die Pos. dient als Nachweiß der erforderlichen
Verdichtung/Tragfähigkeit.
Menge: 7,000 St

**4.1.25 Lastplattendruckversuch, dynamisch**
Dynamischer Lastplattendruckversuch mit leichtem
Fallgewicht als Nachweis der erforderlichen
Verdichtung, inklusive Aufzeichnung der Messdaten und
anschließender Übergabe an die Bauleitung.

Ausführung nur Anweisung Bauleitung.
Menge: 5,000 St

**4.1.26 Magerbeton liefern, einbauen**
Magerbeton C 16/20, liefern, einbauen und verdichten,
in Kleinmengen, als Bettungsmaterial im Untergrund o.
dgl. nur auf Anordnung der Bauleitung.
Menge: 5,000 m3

**4.1.27 Brunnenringe, Durchmesser 1,5m einbauen, höhe 2,8 m, mit Magerbeton verfüllen**
Brunnenringe mit einem Durchmesser von 1,5 m liefern
und fachgerecht einbauen.
Brunnenringe aus Einzelstücken zusammensetzen nach
Erfordernis.

Brunnenringe als Fundament des Nebengebäude Ebene 1.

UK Brunnenring = ca. -6,60
OK Brunnenring = ca. -3,80

Gesamthöhe ca. 2,8 m

inkl. erforderlicher Aushubarbeiten
Entsorgung des Aushubs über gesonderte Position

Inkl. Absturzsicherung während des Bauzustands.

Brunnenringe müssen auf der zur Gründung geeigneten
Molasseschicht aufstehen.
Brunnenringe müssen durch Aushub von Innen gesetzt
werden.
Menge: 6,000 St

**4.1.28 Zulage Brunnenring, für 0,5 m Brunnenring**
liefern und fachgerechtes einbauen von zusätzlichen
Brunnenringen in 50 cm schritten

Einbau bei tieferliegender Gründungsebene.

Abrechnung pro Stück.

Inkl. Erdaushub
Menge: 3,000 St

**4.1.29 Folienabdeckung Baugrubenböschung**
Liefern, Verlegen, Vorhalten und Entfernen einer
witterungsbeständigen Schutzfolie zur Abdeckung von
Baugrubenböschungen gemäß VOB/C DIN 18300. Die
Abdeckung dient dem Schutz vor Niederschlag,
Austrocknung und Durchfeuchtung. Einschließlich aller
erforderlichen Befestigungs- und Sicherungsmaßnahmen.
Menge: 500,000 m2

#### Untertitel 4.2 Wasserhaltung

*Hinweis*
ALLGEMEINE BESCHREIBUNG WASSERHALTUNG

Offene Wasserhaltung.

Für die Aushub- & Gründungsarbeiten wird eine
bauzeitliche Wasserhaltung notwendig. Diese bleibt über
den Maßnahmezeitraum hinaus bestehen und wird mit nach
Beendigung der Baumeisterarbeiten zurückgebaut.
Die verlängerte Vorhaltung wird in der entsprechenden
Positionen abgefragt und ist damit abgegolten.

Insgesamt sind 1 Pumpensumpf, 1 Absetzbecken und die
Ableitung in einen Kanaldeckel einzuplanen.

Bei der Bauwasserhaltung ist von Schichtenwasser,
Hangwasser und Niederschlagswasser auszugehen.
Bewertung Bodenklasse nach DIN 18130-1 : schwach
durchlässig

Während der Bauphase soll mögliches Schichten- und
Niederschlagswasser aus der Baugrube mittels Gräben und
Pumpensümpfen gefasst, abgepumpt und über ein
Absetzbecken in den Regenwasser Kanal geleitet werden.

Um das Wasser gezielt zu führen soll eine bauzeitliche
Drainage mit einem normgerechten Gefälle von von min.
0,5 % und einem Durchmesser von DN100 geführt werden.
Ummantelt werden die Rohre mit Geotextil und
Filterkies.
Außerhalb des Bauwerksgrundrisses ist ein Pumpensumpf
mit gelochten Schachtringen, die bis ca. 1,00 m unter
die Aushubsohle reichen anzulegen. Von dem Pumpensumpf
ist das Wasser mittels Pumpen über dichte
KG-Rohrleitungen in ein Absetzbecken zu leiten und von
dort über dichte KG Rohrleitungen zum nächstliegenden
Regenwasserkanal zu führen.
Eine oberirdische Verunreinigung des geförderten
Wassers muss ausgeschlossen werden.

**4.2.1 Wasserhaltung einrichten**
Wassereinhaltung einrichten, entsprechend
 "ALLGEMEINE  BESCHREIBUNG WASSERHALTUNG."

Anlagen zur offenen Wasserhaltung für Grund-,
Oberflächen- und Regenwasser sowie evtl. auftretendes
Hangwasser in der Baugrube nach geologischen und
hydraulischen Erfordernissen, zum schadlosen Ableiten
des Wassers liefern, montieren, gegebenenfalls umbauen
bzw. umsetzen und wieder entfernen, inkl. aller
erforderlichen Materialien und Geräte, ausreichend
bemessen, zur sicheren Trockenhaltung der
Baugrubenflächen.

Anlage im wesentlichen bestehend aus Tauchkörperpumpen
mit automatischer Schaltung, Rohrbrücken, Sandfang zum
Sammler, bzw. zur Einleitstelle, sowie aller
elektrischen Anschlüsse und Anschlußleitungen zum
Baustromverteiler.

Anlage ausgelegt für eine Gesamtfördermenge je nach
Wasserstand von ca. 5 l/sec.
Förderhöhe ab Baugrubensohle: ca. 2,50 m.
(Baugrubesohle = Aufstellfläche)
Anlage komplett betriebsfertig montiert.

Das Anschliessen der Wassserhaltung an den Baustrom ist
mit einzukalkulieren. Baustrom wird durch den AG
bauseits gestellt.

Wasserhaltung einrichten für 1 Pumpensumpf.

Inkl. behördlicher Antrag auf Kanaleinleitung sowie
dabei anfallende Gebühren.

Das Herstellen von Pumpensümpfen, Absetzcontainer,
Ablaufleitungen und der Betrieb der Wasserhaltung ist
in gesonderten Positionen beschrieben.
Menge: 1,000 psch

**4.2.2 Pumpensumpf aus Betonringen**
Pumpensumpf aus Betonringen herstellen

Ausführung des Pumpensumpfs am Tiefpunkt der Baugrube
unten offen, sowie ausreichend perforiert,
mit Anschluss für Drainagerohre,

inkl. aller Erd-, Verbau- und Verfüllarbeiten.
Aushubmaterial ist fachgerecht zu entsorgen.

Einzurechnen sind Lieferung und Einbau von geeigneten
Filterkies, sowie verkehrssichere Abdeckung bzw.
Absturzsicherung.

Durchmesser Pumpensumpf: 1,00 m
Tiefe: Sohlhöhe ca. 1 m unter Aushubsohle (ca. 473,50 m
ü. NHN)
Position: vsl. Achse F/13
Menge: 1,000 St

**4.2.3 Drainrohr DN 100**
Herstellen einer bauzeitlichen Drainage,
Drainrohr DN 100,
inkl. Drainrohr Durchmesser DN 100 liefern und
fachgerecht einbauen,
inkl. Drainrohr mit Geotextil ummanteln & mit
Filterkies 32/ 64 hinterfüllen.

Gefälle ca. 0,5 %,
Menge: 70,000 m

**4.2.4 Ablaufleitungen**
Ablaufleitung vom Pumpensumpf liefern und verlegen

Länge zu Absetzbecken
Länge zu Kanaldeckel,

als geschlossenes KG- Rohr DN 100,

inkl. Herstellen des Anschlusses an den Pumpensumpf,
das Absetzbecken und oberirdisch an den Kanaldeckel.

Die Ablaufrohre und der Anschluss an den Kanaldeckel im
öffentlichen Bereich sind entsprechend zu schützen und
zu sichern.
Ablaufleitung nach Beendigung der Wasserhaltung
demontieren und abtransportieren.Anschluss an den
Kanaldeckel rückbauen.
Entfernung Kanaldeckel zu Baugrube beträgt ca. 10 m
Menge: 20,000 m

**4.2.5 Wasserhaltung Betrieb und Vorhaltung**
Wasserhaltung Betrieb und Vorhaltung:

Komplette Anlage für offene Wasserhaltung der Baugrube
vorhalten, unterhalten und betreiben, Wasserhaltung wie
in Position "Wasserhaltung einrichten" beschrieben, für
1 Pumpensumpf. Beginn der Vorhaltung nach Abnahme durch
die Bauleitung.
Menge: 150,000 d

**4.2.6 Absetzcontainer 5 m3**
Verschlossener Absetzcontainer,
als Entwässerungscontainer (EWC), als Normcontainer zum
Entwässern von Schlämmen aller Art. Container mit
Filterkorb und Ablaufventilen für Ablauf des
gefilterten Wassers.

Absetzcontainer liefern, in die Wasserhaltung
integrieren, unterhalten  und vorhalten nach
Aufforderung durch die Bauleitung abbauen.

Eine Grundvorhaltezeit 30 Tagen ist in Position ein zu
kalkulieren.

Absetzcontainer zum Entleeren mit neu angelieferten
Container tauschen.
Containergrösse: ca. 5 m3
Menge: 1,000 St

**4.2.7 Absetzcontainer 5 m3 vorhalten**
Vor beschriebenen Absetzcontainer 5 m3 über die
Grundvorhaltezeit hinaus  vorhalten
Menge: 120,000 d

**4.2.8 Demontage Wasserhaltung**
Zeitverzögerter Aus- & Abbbau der vorher beschriebenen
Wasserhaltung.
Im Rahmen der Demontage der Wasserhaltung werden die
Betonringe verfüllt.

Ausführung mit Vollendung der Baumeisterarbeiten (Ende
Januar 2027)
Menge: 1,000 psch

#### Untertitel 4.3 Trägerbohlwand

*Hinweis*
HINWEISE ZUM BAUGRUBENVERBAU TRÄGERBOHLWAND

Der Baugrubenverbau erfolgt als freistehende
Trägerbohlwände (Berliner Verbau) ohne Rückverankerung
sowohl am nördlichen Baugrundstck im Bereich des
Busbahnhofs als auch an der südlichen Grundstücksgrenze
zur Kellerstaße.

Vom bauseitigen Geologen wurde eine Vorbemessung für
beide Verbaubereiche erstellt. Die Dimensionierungen
sind in den einzelnen Positionen beschrieben.
Weitere Angaben sind zwingend der beigefügten
Vorbemessung zu entnehmen.

Sämtliche für die Erstellung notwendigen Arbeiten, wie
Vorbohrungen oder Hilfsabstützungen sind in die
Position  mit einzukalkulieren:

Für die Verbauarbeiten ist eine prüffähige
Ausführungsplanung zu erstellen.
Bauseits sind folgende Vorgaben zu beachten:

- Verbaugeometrie
- Bodengutachten mit Bezugskoten zum geplanten Bauwerk
- Für die Verbaubemessung relevanten Lasten
- Spartenpläne
- Lageplan mit Höhenangaben.

Die Ausführungspläne sind vom AN vor Beginn der
Ausführung zu erstellen und zur Prüfung und Genehmigung
vorzulegen.
Sämtliche hiermit in Zusammenhang stehende Kosten, hat
der AN zu tragen und in die Einheitspreis der
Verbauplanung einzukalkulieren.
Sämtliche Unterlagen sind in 2- facher Form dem
Prüfstatiker und in 1- facher Form dem Architekten und
dem Tragwerksplaner vorzulegen.
Die geprüften Ausführungsunterlagen hat der AN dem AG
in dreifacher Ausfertigung zu übergeben.

Das erstellen eines tragfähigen Arbeitsplanums,
geeignet und tragfähig für die einzusetzenden Geräte
und Maschinen ist mit in die Einheitspreise
einzukalkulieren.

**4.3.1 Ausführungsplanung Verbauarbeiten erstellen**
Verbauplanung als Ausführungsplanung erstellen und zur
Prüfung vorlegen

Für die Verbauarbeiten ist eine prüffähige
Ausführungsplanung zu erstellen.
Im Zuge der Planung wurde durch den bauseitigen
Tragwerksplaner eine Vorbemessung erstellt, diese liegt
diesem Leistungsbeschrieb zu Grunde.

Bauseits sind folgende Vorgaben zu beachten:

- Verbaugeometrie
- Bodengutachten mit Bezugskoten zum geplanten Bauwerk
- Für die Verbaubemessung relevanten Lasten
- Spartenpläne
- Lageplan mit Höhenangaben.

Die Ausführungspläne sind vom AN vor Beginn der
Ausführung zu erstellen und zur Prüfung vorzulegen.
Sämtliche hiermit in Zusammenhang stehende Kosten, hat
der AN zu tragen und in die Einheitspreis
einzukalkulieren.

Sämtliche Unterlagen sind in 2- facher Form dem
Prüfstatiker und in 1- facher Form dem Architekten und
dem Tragwerksplaner vorzulegen.
Die geprüften Ausführungsunterlagen hat der AN dem AG
in dreifacher Ausfertigung zu übergeben.

Für die Prüfung der Unterlagen sind in 15 Werktage zu
kalkulieren.
Menge: 1,000 psch

**4.3.2 Baustelleneinrichtung für Trägerbohrgerät**
Baustelleneinrichtung für Trägerbohrgerät liefern und
über den eigenen Leistungszeitraum vorhalten

Trägerbohrgerät  für das Bohren der Verbauträger
Durchmesser entsprechend Profilangaben in Position

inkl. Werkzeuge und Zubehör
inkl. Rückbau nach Maßnahmenabschluss
Menge: 1,000 psch

**4.3.3 Verbauträger, HEB 500, Busbahnhof VS-01 - VS-03 & Kellerstr. VS-06, einbauen, vorhalten**
Liefern und Einbau von Verbauträgern
als Trägerbohlwand VS-01 bis VS-03 im Bereich des
Busbahnhof sowie VS-06 im Bereich Kellerstr.

Ausführung als freistehende Trägerbohlwand bestehend
aus Stahlprofilen und Stahlplattenausfachungen
Hinweis: Stahlplattenausfachung wird über gesonderte
Position vergütet

gemäß der Vorbemessung ergeben sich folgende Parameter,
diese sind im Zuge der Ausführungsplanung durch den AN
zu prüfen:

Verbaulänge Busbahnhof insgesamt 30 m + 8 m Verbau in
Böschung
Verbaulänge Kellerstr. insgesamt 5 m + 6 m Verbau in
Böschung

Auf Grund des abfallenden Geländes kann der Verbau in
drei Bereich eingeteilt werden und passt sich der
Höhensituation wie folgt an.
Die Mindestverbautiefe ist zwingend zu berücksichtigen

VS-01:
OK Gelände bis 481,47 m ü. NN
erforderliche Profile: HEB 500, Achsweite 1,5m

erforderliche Profillänge: 12,30m
erforderliche Eindringtiefe min. 6,7m

ca. 7 Stück

VS-02:
OK Gelände unter 481,00 m ü. NN
erforderliche Profile: HEB 500, Achsweite 1,5m
erforderliche Profillänge: 11,50m
erforderliche Eindringtiefe min. 6,40m

ca. 4 Stück

VS-03:
OK Gelände unter 480,60 m ü. NN
erforderliche Profile: HEB 500, Achsweite 1,5m
erforderliche Profillänge: 9,90m
erforderliche Eindringtiefe min. 5,20m
ca. 4 Stück

VS-06:
OK Gelände unter 480,00 m ü. NN
erforderliche Profile: HEB 500, Achsweite 1,5m
erforderliche Profillänge: 10,00m
erforderliche Eindringtiefe min. 5,50m
ca. 8 Stück

inkl. aller statisch erforderlicher Aussteifungen etc.
inkl. evtl. notwendiger Entwässerungsöffnungen
Verlauf Baugrubenverbau gemäß MIA_WP_002 Baugrube und
Positionsplan Verbaumaßnahmen Grundriss und Schnitte

Grundvorhaltezeit: 10 Wochen

Hinweis : Abrechnung über Stahlprofile nach
Lieferschein in to
Menge: 49,000 to

**4.3.4 Verbauträger, HEB 400, Busbahnhof VS-04, einbauen, vorhalten**
wie vor jedoch als HEB 400.
Trägerbohlwand VS-04 und VS-05 im Bereich des
Busbahnhof.

VS-04:
OK Gelände unter 480,10 m ü. NN
erforderliche Profile: HEB 400, Achsweite 1,5m
erforderliche Profillänge: 9,30m
erforderliche Eindringtiefe min. 4,97m
ca. 8 Stück

VS-05:
OK Gelände unter 480,10 m ü. NN
erforderliche Profile: HEB 400, Achsweite 1,5m
erforderliche Profillänge: 8,80m
erforderliche Eindringtiefe min. 4,47m
ca. 8 Stück

Grundvorhaltezeit: 10 Wochen
Menge: 16,000 to

**4.3.5 Herstellung Stahlplattenausfachung**
Liefern und Einbau der Stahlplattenausfachung zwischen
den Verbauträgern

Einbau bei beiden Trägerbohlwänden,
VS-01 bis VS-05: Busbahnhof, Länge insg. ca. 38 m
VS-06: Kellerstrasse, Länge insg. ca. 11 m

Ausfachungsdicke: d = 20mm
Einzelbreiten: ca. b = 1,45m

Hinweis: Stahlprofile werden übermessen
Menge: 195,000 m2

**4.3.6 Herstellung Kiespackung, d = 20cm**
Liefern und Einbau einer Kiespackung als
Drainageschicht hinter der Stahlplattenausfachung

Stärke Kiesschicht : 20 cm
Grobkörniger Boden nach DIN 18196, weitgestufte
Kies-Sand-Gemische Bodengrube GW

Ausführung bei beiden Trägerbohlwänden

Der erschwerte abschnittsweise Einbau (Abschnittshöhe
mit max. 100cm) ist zu berücksichtigen und mit
einzukalkulieren

Abrechnung erfolgt nach m3 für beide Verbauten getrennt
Hinweis: Stahlprofile werden übermessen
Menge: 39,000 m3

**4.3.7 Lockerungsbohrung**
Lockerungsbohrung, für das Einbringen der
Trägerbohlwand, Bohren der Trägerbohlwandstrecke mit
Bohrschnecke.
Ausführung in Homogenbereichen 1-4, in Abstimmung mit
der Bauleitung.

aufgemessen wird vom planmäßigen Bohransatzpunkt bis
zur planmäßigen Bohrtiefe.

Bohrtiefe bis 12 m.
Menge: 150,000 m

**4.3.8 Verlängerte Vorhaltung Trägerbohlwände VS-01 bis VS-06**
Verlängerte Vorhaltung der Trägerbohlwände,
komplett funktionsfähige, über die Grundvorhaltezeit
hinaus.
Menge: 10,000 Wo

**4.3.9 Trägerbohlwände ziehen und abtransportieren**
Trägerbohlwände rückbauen und entsorgen

inkl. Stahlprofilen ziehen, abtransportieren, entsorgen
inkl. Stahlplatenausfachungen ausbauen,
abtransportieren, entsorgen

Ausführung Zug um Zug mit der Arbeitsraumhinterfüllung
in Abstimmung mit dem Auftragnehmer Baumeisterarbeiten.

Der Rückbau erfolgt zeitlich versetzt zum Ende der
Maßnahme (vorr. November 2026)
Der Mehraufwand hierfür ist mit einzukalkulieren.
Menge: 1,000 psch

### Titel 5 Demontage Erdverlegte Leitungen und Schächte

*Hinweis*
Alle demontierten Teile gehen in das Eigentum des
Auftragnehmers über und sind restlos von der Baustelle
zu entfernen und gemäß übergeordneten und lokalen
Vorschriften ordnungsgemäß zu entsorgen.

In die Einheitspreise sind alle für die Entsorgung
erforderlichen Maßnahmen,Hilfswerkzeuge (Hubwagen, Gas)
 und Gebühren das Zerlegen aller zu demontierenden
Gegenstände in transportfähige Einheiten das Trennen
nach Werkstoffen die Transportkosten einzukalkulieren.

Rohranschlüsse sind sauber abzuschneiden u. gegen
Verschmutzung zu schützen.

Für die demontierten Bauteile, insbesondere die
genannten Schadstoffe, ist ein Entsorgungsnachweis
beizubringen. Eine Vergütung erfolgt nur, wenn der
Entsorgungsnachweis vorgelegt wird.

Demontieren, trennen und Entsorgen von erdverlegten
Leitungen und Bauteilen nach Freilegen im Zuge der
Erdarbeiten wie folgt:

**5.1 Demontage von Revisionsschacht aus Beton**
Demontage von Revisionsschacht aus Beton,
bestehend aus:
- Konus mit Deckel Klasse D
- Schmutzfangeimer
- Schachtausgleichsringen
- Schachtringen
- Steigeisen
- Abzweiggerinne DN 300

Tiefe des Schachts aber OK Schachtdeckel: Bis 1,5 m.
Demontieren wie zuvor beschrieben.

Folgende Schächte sind betroffen:
SW-Schacht 304112
SW-Schacht 304113
Menge: 2,000 St

**5.2 Demontage von Steinzeugleitungen DN 300**
Demontage von Steinzeugleitung DN 300 als
Schmutzwasserleitung einschließlich Form- und
Verbindungsstücken wie zuvor beschrieben.
Menge: 45,000 m

**5.3 Druckdichtes Verschließen Steinzeugrohr DN300**
Druckdichtes und zugfestes Verschließen oder Betonieren
mit geeignetem Material und Werkzeug der Endstellen der
nicht benötigten offenen Erdleitungen (Steinzeug-,
Ton-, Beton- und Kunststoffrohre) in Schächten oder im
Erdreich. Einschließlich aller erforderlichen
Nebenarbeiten.
Dimension: DN 200  300
Menge: 2,000 St

**5.4 Hofsinkkästen und Schacht abbrechen und entsorgen**
Hofsinkkästen inkl. Kanalschacht abbrechen und
fachgerecht entsorgen. Rückbau und Entsorgung
Grundleitungen über gesonderte Position.
Menge: 2,000 St

**5.5 Demontage von KG-Rohr bis DN 150**
Demontage und Entsorgung von KG-Rohr bis DN 150 als
Regenwasserleitung einschließlich Form- und
Verbindungsstücken wie zuvor beschrieben.
Menge: 10,000 m

### Titel 6 Regieleistungen, Stundenlohnarbeiten

#### Untertitel 6.1 Stundenlohnarbeiten

**6.1.1 Stundenlohnarbeiten Vorarbeiter/-in**
Stundenlohnarbeiten durch Arbeitskräfte auf Anordnung
des AG ausführen. Der Verrechnungssatz für die
jeweilige Arbeitskraft umfasst sämtliche Aufwendungen
wie Lohn- und Gehaltskosten, Lohn- und
Gehaltsnebenkosten, Zuschläge lohngebundene und
lohnabhängige Kosten, sonstige Sozialkosten,
Gemeinkosten, Wagnis und Gewinn. Erschwerniszuschläge
sowie Zuschläge für Überstunden, Nacht-, Sonntags- und
Feiertagsarbeit werden gesondert vergütet.
Menge: 5,000 h

**6.1.2 Stundenlohnarbeiten Baufacharbeiter/-in**
Stundenlohnarbeiten durch Arbeitskräfte auf Anordnung
des AG ausführen. Der Verrechnungssatz für die
jeweilige Arbeitskraft umfasst sämtliche Aufwendungen
wie Lohn- und Gehaltskosten, Lohn- und
Gehaltsnebenkosten, Zuschläge, lohngebundene und
lohnabhängige Kosten, sonstige Sozialkosten,
Gemeinkosten, Wagnis und Gewinn. Erschwerniszuschläge
sowie Zuschläge für Überstunden, Nacht-, Sonntags- und
Feiertagsarbeit werden gesondert vergütet.
Menge: 5,000 h

**6.1.3 Stundenlohnarbeiten Bauhelfer/-in**
Stundenlohnarbeiten durch Arbeitskräfte auf Anordnung
des AG ausführen. Der Verrechnungssatz für die
jeweilige Arbeitskraft umfasst sämtliche Aufwendungen
wie Lohn- und Gehaltskosten, Lohn- und
Gehaltsnebenkosten, Zuschläge, lohngebundene und
lohnabhängige Kosten, sonstige Sozialkosten,
Gemeinkosten, Wagnis und Gewinn. Erschwerniszuschläge
sowie Zuschläge für Überstunden, Nacht-, Sonntags- und
Feiertagsarbeit werden gesondert vergütet.
Menge: 5,000 h

#### Untertitel 6.2 sonstige Regieleistungen

**6.2.1 Kolonnenstunde Bohrgerät, bauseitige Wartezeiten**
Kolonnenstunde Bohrgerät für bauseitige Wartezeiten je
Stunde, für jeweils ein Bohrgerät inkl. Mannschaft.
Die Unterbrechung ist in Bautagesberichten zu
dokumentieren und der Bauüberwachung sofort zu melden.
Menge: 5,000 h

**6.2.2 Hydraulikbagger mit Fahrer, bauseitige Wartezeit**
Hydraulikbagger mit Fahrer für bauseitige Wartezeiten
je Stunde, für jeweils einen Hydraulikbagger mit
Fahrer.
Die Unterbrechung ist in Bautagesberichten zu
dokumentieren und der Bauüberwachung sofort zu melden.
Menge: 5,000 h

**6.2.3 Minibagger mit Fahrer**
Verrechnungssatz für Minibagger, Fahrzeug mit
Gummiketten, einschl. Fahrer.
Menge: 5,000 h

**6.2.4 Radlader über 90 KW mit Fahrer**
Radlader über 90 KW mit Fahrer
entsprechend vorgenannter Beschreibung
Menge: 5,000 h

**6.2.5 LkW bis 20t mit Fahrer**
LkW-Kipper mit Allradantrieb, Nutzlast in t, einschl.
Fahrer.
Menge: 5,000 h

**6.2.6 Kompressor**
Kompressor einschließlich Bedienpersonal und
Betriebskosten.
Menge: 5,000 h

**6.2.7 Kleingeräte mit Bedienung**
wie z.B. Boschhammer, Quirl, Flex mit Scheibe, einschl.
Bedienung.
Menge: 5,000 h

**6.2.8 Rüttler groß einschließlich Bedienpersonal und**
Rüttler groß einschließlich Bedienpersonal und
Betriebskosten.
Menge: 5,000 h

USt %: 19,00
